# Balkon- u. Fassadensanierung Straßenseite
Angebotsaufforderung (GAEB DA XML 3.2, DA83)
Projekt: 017565_2
Währung: EUR
Vergabeart: Beschränkte Ausschreibung
Abgabeort: ICD Ditz Ingenieure PartG mbB Poststr. 3 20354 Hamburg
Auftraggeber: Covivio Hamburg 3 ApS, c/o Covivio Immobilien GmbH, Abt. RC/IB, Essener Straße 66, 46047 Oberhausen
Erstellt mit: GXML Toolbox V3.3 R20230829, iTWO_64 V24.0.454, 26.06.2025

## 010-01 Gerüstarbeiten - Straßenfassade
Datum: 26.06.2025

*Hinweis: Objektbeschreibung*
Baubeschreibung

  Projekt:  Gerüst | Abbruch und Erneuerung der Balkone |
  Fassadensanierung: Maurer - Putz-Stuck- und Malerarbeit | ISO-Fenster
  Wohngebäude Eppendorfer Weg 110-114, 20259 Hamburg

  Auftraggeber / Bauherr:
  Covivio Hamburg 3ApS
  c/o Covivio Immobilien GmbH
  Essener Str.66
  46047 Oberhausen

  Projektleitung: Benjamin Strauer - Covivio Immobilien GmbH

  Bauleitung: Dipl. Ing. Benedikt Kubella - ICD Ditz Ingenieure PartG mbB
  Beratende Ingenieure
  Poststr. 3
  20354 Hamburg

  Erläuterung Baumaßnahme
  Auftraggeber:  AG -  genannt
  Bieter / Auftragnehmer: AN -  genannt

Objektbeschreibung

Beschreibung der geplanten Maßnahme:
Bei der geplanten Baumaßnahme handelt es sich um
die Sanierung der Straßenfassade inkl. der Balkone,
und dem Fenstertausch.
Es handelt sich um drei Mehrfamilienhäuser mit 30 Wohnungen
und 5 Gewerbeeinheiten im Souterrain. Das Haus ist vollvermietet.
Das Haus wird über Eingangsstufen erschlossen. Die Gewerbeeinheiten
werden jeweils über eigene Eingänge vom Vorgarten/Vorplatz oder von der Einfahrt aus über Treppen erreicht.

Zwischen Haus-Nr. 112 und 114 liegt eine Toreinfahrt zu den Hinterhäusern.
Die Einfahrt muß während der gesamten Bauzeit frei bleiben, da es sich um eine Feuerwehrzufahrt handelt!
Bei den Bauarbeiten ist darauf zu achten, dass eine lichte Durchfahrtshöhe von 3,50 m bestehen bleibt!
Die lichte Breite muss mind. 3,00 m sein.

Die Gebäude stehen nicht unter Denkmalschutz!, sie befinden sich aber im Gebiet der sozialen Erhaltungssatzung

Lage:
Die Objekte liegen im Eppendorfer Weg 110, 112 und 114
im Stadtteil Hamburg-Eimsbüttel.
Die Gebäude liegen parallel zur Straße.
Der Eppendorfer Weg ist eine 2-spurigen Straße, an der beidseitig geparkt wird.
Vor dem Gebäude gibt es einen 1,6 m breiten Streifen der zum Grundstücke gehört.
Davor beginnt der öffentliche Straßenraum auf dem auch der Zugang zu den Gebäuden liegt.
Zum Teil wird diese Fläche als Vorgarten/Vorplatz durch die Mieter genutzt.

Gebäudedaten:
- Baujahr: ca. 1900,
- Anzahl der Geschosse: 4, zuzüglich Souterrain
  und Dachgeschoss (Ausbau 1993),
- Grundfläche: ca. 31,50 x 16,00 m,
- Gebäudehöhe bis Traufkante: ca. 16 m,
- das Gebäude wird per Treppenhaus erschlossen
- Hoffassade: Putz
- Straßenfassade: Ziegelmauerwerk mit Stuck
- Holzbalkendecken
- Dach: Holzkonstruktion,

Für die Baustelleneinrichtung und Stellplätze etc. sind durch den AN auf öffentlichen
Grund Flächen anzumieten, sofern nicht anders beschrieben.

Es werden im wesentlichen folgende Arbeiten ausgeführt:
- Gerüstarbeiten
- Abbruch und Neubau der Balkone
- Fassadensanierung (Putz, Maurer-, Stuck-, Malerarbeiten)
- Fenstertausch

Inhalt dieser Leistungsbeschreibung sind die Gerüstarbeiten

Es wird bauseits ein Gerüst (LK 4, für gleichmäßig verteilt. Last von 3 kN/m²) mit Treppenturm gestellt.

Mitgelieferte Unterlagen:
Ansichtspläne, Grundrisse,
Fotodokumentation des Bestandes und ggf. in den
Positionen genannte Unterlagen.

Das Vorhalten des Arbeitsgerätes für sämtliche in der
Leistungsbeschreibung aufgeführten Leistungen sowie für
Entsorgung aus Abbruch, Reinigung und Demontage etc.
sind in die Positionen einzurechnen, sofern nicht in
der Baustelleneinrichtungsposition erfasst.

Alle in den Positionen dieses LV aufgeführten Angaben
der Maße, Mengen und Massen sind ungefähre Angaben zum
Nachweis und bedürfen der Bestätigung durch das genaue
Aufmaß.

Der Bieter hat sich vor Angebotsabgabe über den Umfang
der auszuführenden Arbeiten umfassend zu informieren
und die örtlichen Gegebenheiten zu berücksichtigen.

*Hinweis: Allgm. Vertragsbedingungen*
Allgm. Vertragsbedigungen

0.1  Die Organisation auf dem Grundstück ist mit allen
Beteiligten gründlich abzustimmen. Nachforderungen aus
Unkenntnis sind grundsätzlich ausgeschlossen. Die
Zufahrts- und Gehwege vor dem Gebäude sind von
Baumaterialien und Bauschutt verkehrssicher
freizuhalten.

0.2  Verschmutzungen der Strassen und Gehwege durch die
Transporte sind ohne Aufforderung sofort zu beseitigen.
Schäden an den Nachbargebäuden gehen einschließlich
aller Nebenkosten zu Lasten des Verursachers.Des
Weiteren sind die Eingangsbereiche der Treppenhäuser
wöchentlich zu reinigen. Die Kosten hierfür sind in die
Einheitspreise mit einzurechnen.

0.3  Ist der Schadensverursacher nicht festzustellen,
werden die Kosten auf alle am Bau beteiligten
Handwerkern umgelegt und von den Schlußrechnungen
abgezogen.

0.4  Der Ausschreibung liegen die Allgemeinen
Vertragsbedin- gungen für die Ausführung von
Bauleistungen ( VOB/B ) und die Allgemeinen Technischen
Vertragsbedingungen für Bauleistungen (VOB/C) zugrunde
und werden Bestandteil des Vertrages.

0.5  Maßgebend für die Durchführung der Arbeiten ist
der vereinbarte Bauzeitenplan.

0.6  Auf die Einhaltung der DIN-Normen und sämtlicher
einschlägiger Bestimmungen sowie Werksvorschriften wird
besonders hingewiesen.

0.7  Bestandspläne liegen beim Ingenieurbüro aus. Alle
Maße sind an der Baustelle zu prüfen.

0.8  Der Auftragnehmer übernimmt mit der Annahme des
Auftrages  zugleich die Rechte und Pflichten einer
Fachbauleitung im Sinne des § 64(2) LBauO.

0.9  Das Angebot soll nur die Preise und die in den
Verdingungsunterlagen, insbesondere die in der
Aufforderung zur Angebotsabgabe geforderten Erklärungen
enthalten, es muß mit rechtsverbindlicher Unterschrift
versehen sein. Änderungen an den Verdingungsunterlagen
sind nicht zulässig.

0.10  Etwaige Änderungsvorschläge oder Nebenangebote
sind ausdrücklich zugelassen, müssen aber auf
besonderer Anlage gemacht werden.

0.11  Die vereinbarten Einheits- und Pauschalpreise
sind Festpreise, VOB/B §2 Abs.3 bleibt unberührt.
Änderungen von den Tariflöhnen werden nach Abgabe des
Angebotes nicht vergütet. Die Materialpreise sind
Festpreise.

0.12  Enthalten die Verdingungsunterlagen nach
Auffassung des Bieters Unklarheiten, die die
Preisermittlung beeinflussen, so hat der Bieter das
zuständige Ingenieurbüro vor Angebotsabgabe schriftlich
darauf hinzuweisen, auch wenn er den Hinweis schon
vorher in anderer Form gegeben hat.

0.13  Die Bindefrist beträgt 1 Jahr nach Eingang des
Angebotes.

0.14  Das Baugrundstück ist zu besichtigen, um die
Anfuhr- und Lagerungsmöglichkeiten zuprüfen und alle
sonstigen Unklarheiten fernmündlich bzw. schriftlich zu
klären. Spätere Mehrforderungen, die auf Unterlassung
der örtlichen Besichtigung zurückzuführen sind, werden
nicht anerkannt. Siehe auch Angaben zum Objekt.

0.15  Die Verjährungsfrist für die Mängelansprüche des
AG beträgt für alle Leistungen des AN generell 5 Jahre
(Gewährleistungsfrist). Sie beginnt mit der Abnahme der
vertraglich geschuldeten Leistungen.
§ 13 Nr. 4 Abs. 2 VOB/B gilt nicht.

0.16
a)  Als Sicherheit für die Vertragserfüllung behält der
AG 10 % der vorläufigen Auftragssumme (§ 10 Abs. 2
dieses Vertrages) ein. Der AG ist deshalb berechtigt,
von den Abschlagsrechnungen 10% der jeweiligen
Rechnungssumme einschließlich Mehrwertsteuer als
Sicherheit einzubehalten.
§ 17 Nr. 3 VOB/B bleibt unberührt.

b)  Der AG ist berechtigt, als Sicherheit für die Dauer
der vereinbarten Gewährleistung einen Betrag in Höhe
von 5% des Abrechnungsbetrages einschließlich
Mehrwertsteuer zuzüglich etwaiger Nachtragssummen von
der Schlusszahlung einzubehalten. § 17 Nr. 3 VOB/B
bleibt unberührt.

Der als Sicherheit einbehaltene Betrag wird auf ein
Verwahrkonto übernommen oder kann durch Bankbürgschaft
abgelöst werden, etwaige Zinsen stehen dem AN zu.

Die Sicherheit wird nach Ablauf der
Gewährleistungsfrist freigegeben, wenn sich während
dieser Frist keine Mängel der Leistungen ergeben haben.
Vorzeitig wird eine Sicherheit nur auf schriftlichen
Antrag freigegeben, über die Freigabe entscheidet der
Auftraggeber.

0.17  Anfallender Schutt ist grundsätzlich aus dem
Gebäude und vom Grundstück zu schaffen, unverzüglich
aufzuladen und abzufahren. Die Kosten hierfür,
einschließlich dem zum Abtransport aus dem Gebäude und
zur Schuttabnahmestelle erforderliche Gerät und der
Schuttgebühren, sind mit den Einzelpreisen der
jeweiligen Positionen abgegolten.

0.18  Der Auftragnehmer verpflichtet sich, eine
bevollmächtigte und weisungsbefugte Person zur
regelmäßig einmal wöchentlich stattfindenden
Baustellenbesprechung zu bestellen. Eine Verhinderung
muß vorher angekündigt und von der Bauleitung genehmigt
werden.

Der Auftragnehmer hat ein tägliches und lückenloses
Bautagebuch zu führen. Im Bautagebuch sind die vor Ort
anwesenden Firmen mit Anzahl der Personen, Wetterlage,
Temperatur, Datum des Tages, laufende Nummer,
Anordnungen und Abstimmungen aufzuführen. Die
Bautagebuchblätter sind am Ende jeder Woche der
örtlichen Bauleitung in Kopie unterschrieben zu
übergeben.

0.19  Die ausgeschriebenen Leistungen enthalten
grundsätzlich die fertige, abgeschlossene Leistung,
einschl. der Lieferung aller Stoffe, auch wenn dies im
Positionstext nicht ausdrücklich erwähnt ist, sowie
alle Nebenleistungen gem. VOB/B+C. Die ausgeschriebenen
Leistungen bedürfen vor ihrer Ausführung bzw.
Bestellung der hierfür  benötigten Stoffe der
ausdrücklichen Zustimmung der Bauleitung, um
sicherzustellen, dass  mögliche zwischenzeitlich
geänderte Ausführungsabsichten oder dergl.
berücksichtigt werden. Leistungen und Lieferungen ohne
diese Zustimmung müssen entschädigungslos
zurückgenommen werden.

0.20  Der Bauherr und die Bauleitung behalten sich das
Recht vor, Einzelleistungen aus dem Angebot nicht in
Auftrag zu geben sowie beauftragte Leistungen nicht
ausführen zu lassen, ohne dass der Bieter bzw.
Auftragnehmer hieraus einen Anspruch auf
Mehrforderungen oder Ausgleich ableiten kann. Das
Gleiche gilt für die Abrechnung von Mehr- oder
Mindermasse.

0.21  Leistungen, die in dieser Ausschreibung nicht
enthalten sind und deren Notwendigkeit sich erst
während der Arbeiten herausstellt, dürfen nur nach
Vorlage von Nachtragsangeboten und der Zustimmung des
Bauherrn ausgeführt werden.

0.22  Der Auftragnehmer erklärt ausdrücklich, dass er
die eingesetzten Arbeitskräfte nach deutschen
gesetzlichen Regelungen beschäftigt und bezahlt; dies
gilt auch für die von ihm beauftragten Subunternehmer.

0.23  Für Material und Geräte, die auf der Baustelle
gelagert werden, sind Bauherr und Bauleitung von jeder
Haftung freizuhalten.

0.24  Werbung an den Gerüsten ist vorher mit der
Bauleitung abzustimmen und erst nach Freigabe der
Bauleitung zu montieren. Grundsätzlich ist die
Mittelposition des Gerüstes dem Bauherren vorbehalten.

Die Vorbemerkungen Punkt 0.1 - 0.24 werden für die
Bauausführung Vertragsbestandteil.

Gelesen und anerkannt:

...................................
Datum  Unternehmer
  Stempel + Unterschrift

*Hinweis: zusätzl. Vertragsbedingungen*
Zusätzliche Vertragsbedingungen:

Grundlagen der Ausschreibung
Für die Durchführung der Bauaufträge sind maßgebend:

1. Die zur Zeit der Ausschreibung gültige
Verdingungsordnung für Bauleistungen VOB mit ihren
Teilen B DIN 1961 Allgemeine
Vertragsbedingungen für die Ausführung von
Bauleistungen und C DIN 18 299-18 451Allgemeine
Technische Vertragsbedingungen für Bauleistungen
2. Alle sonstigen aufgrund der Ausführung und des
verwendeten Materials in Frage kommenden
DIN-Vorschriften.
3. Unfallverhütungsvorschriften und Merkblätter der
BauBG in der jeweils gültigen Fassung.
4. Die Landes-Bauordnung
5. Die jeweils gültigen Abfallentsorgungsbestimmungen
6. Die Leistungsbeschreibungen der einzelnen Gewerke
nebst zugehörigen Erläuterungen.

Leistungsumfang
Der Bieter hat sich vor Angebotsabgabe über den Umfang
der auszuführenden Arbeiten umfassend zu informieren
und die örtlichen Gegebenheiten zu berücksichtigen.

Die Leistungsbeschreibung dient der Preisfindung.
Erkennt der Anbieter, dass die Leistung nicht
erschöpfend beschrieben ist, so hat er dies schriftlich
mitzuteilen.
Alle Leistungspositionen sind als komplette, fix und
fertige Arbeit, einschließlich aller notwendigen
Leistungen und Materialien zum Erbringen einer fach-
und DIN-gerechten Leistung zu verstehen.
Die Aufteilung der Fenster ist entsprechend dem Bestand
vorzunehmen.

Sind sichtbare Mängel am Untergrund oder an den
Vorleistungen zu erkennen oder Schäden an der fertigen
Leistung zu befürchten, ist der Auftragnehmer gemäß
VOB, Teil B, DIN 1961, §4 verpflichtet, schriftlich
darauf hinzuweisen. Schäden und Behinderungen, die erst
während der Bauausführung erkennbar werden, sind
umgehend schriftlich dem Auftraggeber mitzuteilen.
Als Mehrleistungen werden bei der Abrechnung nur solche
anerkannt, die vom Bauherrn schriftlich vor der
Ausführung der Arbeiten bestellt wurden.

Angebot und Abrechnung
Die Abrechnung erfolgt nach den aufgeführten Leistungen
zu den vereinbarten Einheitspreisen.
In jedem Fall ist in den Einheitspreisen die
Mehrwertsteuer nicht enthalten.
Der Auftraggeber behält sich die freie Wahl bei der
Vergabe der Leistungen vor, wie auch den Auftrag als
Festpreis zu vergeben.

Änderungen / Nebenangebote
Änderungswünsche des Auftragnehmers bedürfen der
schriftlichen Zustimmung des Auftraggebers.
Dem Anbieter steht frei, außer den genannten Angeboten
auch Nebenangebote oder andere technische Vorschläge
vorzulegen. Diese Nebenangebote müssen jedoch denselben
Leistungs- bzw. Lieferumfang  und die geforderten
Eigenschaften des Hauptangebotes enthalten. Bei
Vorschlag von anderen Konstruktionen muss deren
technischer und wirtschaftlicher Vorteil nachgewiesen
werden.

Stundenlohnarbeiten
Eventuell erforderlich werdende Stundenlohnarbeiten
dürfen nur auf Anordnung der Bauleitung ausgeführt
werden.

Gewährleistung und Sicherheit
Die Gewährleistung beträgt 5 Jahre vom Tage der Abnahme
an.
Jeder Unternehmer übernimmt für seine Lieferungen und
Leistungen die gesetzliche Garantie gemäß § 638 BGB.
Es werden 5 % der Abrechnungssumme als Sicherheit
einbehalten. Der Auftragnehmer kann stattdessen eine
Gewährleistungsbürgschaft stellen.
Eine Auszahlung der Garantiesumme erfolgt nach Ablauf
der Gewährleistungszeit, wenn sämtliche während der
Gewährleistungszeit vorhanden gewesenen Mängel
ordnungsgemäß beseitigt sind.

Baureinigung
Alle Firmen haben dafür Sorge zu tragen, dass der Bau
jederzeit in einem aufgeräumten und besenreinen Zustand
ist. Der Schutz von Bauteilen und dessen Entfernung und
Entsorgung am Ende der Bauzeit ist einzurechnen.

Ausführungsfristen
Die vereinbarten Fristen können nur durch schriftliche
Genehmigung des Auftraggebers bei Behinderung oder
Unterbrechung der Arbeiten verlängert werden.

Der Auftragnehmer darf Teilleistungen (um Fristen
einzuhalten) nur mit vorheriger schriftlicher
Zustimmung des Auftraggebers auf andere Auftragnehmer
übertragen. Sofern der Auftragnehmer für die Einhaltung
der Fristen Sonderschichten einlegen muss, geschieht
dies ausschließlich auf seine Kosten.

Abschlagszahlungen
Abschlagszahlungen werden in angemessener Höhe zu 90%
der nachgewiesenen Leistungen erbracht.

Abzüge/Umlagen
Bauwesenversicherung: 0,105 %
Baustrom:  0,0 %
Bauwasser:  0,0 %

Abnahme
Nach Fertigstellung sämtlicher Leistungen des AN findet
gem. §12 Nr. 1, 12 Nr. 4 VOB/B eine förmliche Abnahme
statt. Eine fiktive Abnahme nach § 12 Nr.5 VOB/B sowie
eine Abnahme durch Ingebrauchnahme der Werkleistung ist
ausgeschlossen.
§ 377 HGB findet auf das Vertragsverhältnis ebenfalls
keine Anwendung. Zusätzlich sind die von den Mietern
unter- schriebenen Abnahmeprotokolle vorzulegen.

Ausführung
An den wöchentlich stattfindenden Baubesprechung hat
eine weisungsbefugte Person teilzunehmen.
Terminabsprachen für Aufmaß und Montage erfolgen
selbstständig zwischen den Auftragnehmer und den
Mietern.
Beim Fensteraufmaß sind die Zustände der
Bestandsfenster zu dokumentieren.
Beschädigungen bei Ausbau und Montage der Fenster an
den Fensterleibungen sind ohne zusätzlich Vergütung
durch den AN in Form der vorhandenen Fensterleibungen
zu beseitigen.

Gelesen und anerkannt

.......................................................

Ort, Datum  Unterschrift des Bieters

### Bereich 1 Baustelleneinrichtung

#### Abschnitt 1.1 Baustelleneinrichtung

**1.1.10 Baustelleneinrichtung Gerüst einrichten, vorhalten, räumen**
Baustelleneinrichtung zur Ausführung der
nachbeschriebenen Positionen für die Gerüstarbeiten etc.
für die gesamte Bauzeit vorhalten, räumen.

- Materialcontainer
- Mannschaftswagen entsprechend den Anforderungen der
Arbeitstättenverordnung und Arbeitsstättenrichtlinie
- Einrichtungen zur Erfüllung der
Unfallverhütungsvorschriften und Auflagen der
Berufsgenossenschaft
- Stellplatzanmietung für LKW oder Lieferfahrzeuge für den
firmeneigenbedarf.

BE-Fläche vor dem Gebäude für Container, Materiallager, etc.
wird von der Gerüstfirma für alle Gewerke veranlaßt
(Siehe BE-Plan vom 09.01.2025).
Nutzung setzt eine Abstimmung mit den
anderen Gewerken vorraus.

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Menge: 1,000 St

**1.1.20 Längervorhaltung Baustelleneinrichtung**
*** Bedarfsposition ohne GB
Längervorhaltung der Baustelleneinrichtung
Menge: 1,000 Wo

**1.1.30 Beantragung einer Halteverbotszone u. Anmietung von Flächen, 80m²**
Beantragung einer Halteverbotszone und Anmietung von
Parkplatzflächen,
Kosten für die Sondernutzung des öffentlichen Grundes
für ca. 80m², einschl.Genehmigungsgebühren,
Beantragung und Einholung der
Genehmigung, sowie Abstimmung mit der örtlichen
Polizei, Wegewart etc.
Sondernutzung für Container, Materiallager, etc.
auf der Fläche vor dem Gebäude (gem. beiliegender BE-Skizze).
Für die Mitnutzung aller Gewerke.

Genehmigungszeitraum: 4 Wochen
Menge: 1,000 St

**1.1.40 Gebrauchsüberlassung öffentl. Flächen**
Verlängerungswoche der Grundeinsatzzeit der
vorbeschr. Sondernutzung
Menge: 24,000 Wo

**1.1.50 Beantragung einer Halteverbotszone u. Anmietung von Flächen, 10m²**
Beantragung einer Halteverbotszone und Anmietung von
Parkplatzflächen,
Kosten für die Sondernutzung des öffentlichen Grundes
für ca. 10m², einschl.Genehmigungsgebühren,
Beantragung und Einholung der
Genehmigung, sowie Abstimmung mit der örtlichen
Polizei, Wegewart etc.
Sondernutzung für Container, Materiallager, etc.
auf der Fläche an der Straße (PKW_Stellpatz)
Für die Mitnutzung aller Gewerke.

Genehmigungszeitraum: 4 Wochen
Menge: 1,000 St

**1.1.60 Gebrauchsüberlassung öffentl. Flächen**
Verlängerungswoche der Grundeinsatzzeit der
vorbeschr. Sondernutzung
Menge: 24,000 Wo

**1.1.70 Bauzaun**
*** Bedarfsposition ohne GB
Bauzaun zur Sicherung der BE-Fläche liefern, vorhalten
und nach Beendigung der Baumaßnahmen wieder entfernen.
Vorhaltezeit: 4 Wochen
Menge: 60,000 m

**1.1.80 Längervorhaltung Bauzaun**
*** Bedarfsposition ohne GB
Längervorhaltung zur Vorpos. über die Grundzeit hinaus
Menge: 1440,000 mWo

**1.1.90 Holzbekleidung der Gerüstrahmen**
*** Bedarfsposition ohne GB
Holzbekleidung der Gerüstrahmen
neben den Eingängen
mit Sperrholzplatten oder glw.,
Plattenabmessung: ca. 1,10 x 2,0 m,
liefern, montieren, rückbauen und entsorgen.
Menge: 14,000 St

**1.1.100 Längervorhaltung Holzplatten**
*** Bedarfsposition ohne GB
Längervorhaltung zur Vorpos. über die Grundzeit hinaus
Menge: 336,000 StWo

### Bereich 2 Gerüst Straßenfassade DIN 18451

#### Abschnitt 2.1 Gerüst Straßenfassade DIN 18451

*Hinweis: Hinweis zur Kalkulation:*
Hinweis zur Kalkulation:

- Es gilt die VOB Teil B und C
- Gerüstverankerungen sollen nicht in die Stuckelemente eingebaut werden.
- Gerüstverankerungen sollen nicht in die Balkonplatten eingebaut werden (Abbruch).

*Hinweis: Hinweis zur Kalkulation:*
Hinweis zur Kalkulation:

- Es gilt die VOB Teil B und C
- Gerüstverankerungen sollen nicht in die Stuckelemente eingebaut werden.
- Gerüstverankerungen sollen nicht in die Balkonplatten eingebaut werden (Abbruch).

**2.1.10 Aussengerüst, Fassade, LK 4, W09**
Fassadengerüst als Stahlrohrrahmengerüst für Arbeiten
an der Fassade (Fenstertausch, Fugensanierung,
Maurerarbeiten, Stuckarbeiten, Balkonneubau )
liefern, errichten, vorhalten und wieder entfernen.
Gemäß DIN EN 12811-1 und DIN EN 12810-1.
Die Leistung versteht sich als Komplettleistung
einschl. aller Beläge,
Umwehrungen und Montageelemente sowie aller
erforderlichen
Einrichtungen zur Verkehrssicherung, soweit diese zum
ordnungsgemässen Betrieb der Anlage erforderlich sind.

Das Gerüst ist gemäß Vorschriften zu kennzeichnen.
Die örtlichen Gegebenheiten sind vor Angebotsabgabe in
Augenschein zu nehmen.
Die neue TRBS 2121 ist zu beachten. Insbesondere, dass
auf der obersten Gerüstlage beim Aufbau mind. ein
einteiliger Seitenschutz
oder ein Montagesicherungsgeländer montiert sein muß.

Höhe oberste Belagfläche: ca. 16,0 m
Breitenklasse  : W 09 (mind. 0,90 m)
Lastklasse  : 4 ( 3,0 KN/ m2 )
Menge: 550,000 m²

**2.1.20 Aussengerüst, Gebrauchsüberlassung**
Gebrauchsüberlassung für je 1m² je1 Woche Standzeit
für vorgenanntes Fassadengerüst
Menge: 13200,000 m²Wo

**2.1.30 Gerüstverbreiterung innen, Belagsbreite: 0,30 m**
Gerüstverbreiterung innen,
Konsolen und Belag,
Montageort:
- Straßenfassade
- Belagsbreite: 0,30 m
liefern, aufbauen, vorhalten, abbauen
Menge: 200,000 m

**2.1.40 Gerüstverbreiterung, Gebrauchsüberlassung**
Gebrauchsüberlassung für Gerüstverbreiterung
wie in Vorposition, für die Standzeit
Menge: 4800,000 mWo

**2.1.50 Zulage: Einrüstung von Gaubenvorderseiten**
*** Pauschalposition
Zulage zur vorgenannten Position Fassadengerüst, für das
Einrüsten von Vorderseiten der 3 Stk. Dachgauben
als Aufstockung auf das vorhandene Fassadengerüst.

Einzellängen: von ca. 6,5 m
Höhe der Gauben ( Gerüstaufstockung ): bis 2,0 m,

Pauschal für alle Dachgauben.
Menge: 1,000 psch

**2.1.60 Gaubeneinrüstung, Gebrauchsüberlassung**
Gebrauchsüberlassung für Einrüstung von Gauben,
wie Vorposition, für die Standzeit.
Menge: 24,000 Wo

**2.1.70 Zulage für Balkonversprung, Zulage Abbruch**
*** Pauschalposition
Zulage zu Fassadengerüst aus Pos. zuvor,
für Einrüstung der  Vor- und Rücksprünge der
Balkonbereiche,
Die Balkonaussenseiten sind umlaufend einzurüsten.
Es ist beauchten, dass die Balkone oberhalb der Hauseingänge,
der Tordurchfahrt und/oder über den Laubeneingängen liegen.
Diese Zugänge/Zufahrten müssen frei bleiben und dürfen ncht verstellt werden.
(Siehe Ansicht und Grundiß).
Ggf. sind Gitteträger und Laststützen vorzusehen.

18 Bestandsbalkone, in 6 Balkonsträngen,
in 3 Geschossen (1. bis 3.OG).
Balkonmplattenabmessung: ca. 120 x 180 cm  (s. Grundriß).

Die Bestandsbalkone werden abgebrochen und durch neue
Balkone gleicher Abmessung (s. Stahlbauplan) ersetzt.
Die sich durch den Abbruch ergebende Gerüstöffnung  ist
ummittelbar nach erfolgtem
Abbruch absturzsicher zu schließen und gegen verrutschen zu sichern.
Es sind Mehrfachanfahrten einzukalkulieren.
Der zusätzliche Aufwand ist in dieser Pos. zu
kalkulieren.
Menge: 1,000 psch

**2.1.80 Balkonversprung, Gebrauchsüberlassung**
Gebrauchsüberlassung als Zulage für Balkonversprung,
wie Vorposition, für die Standzeit
Menge: 24,000 Wo

**2.1.90 Gitterträger 0,45 m**
Freitragende Überbrückung mit System-Gitterträgern
0,45 m (paarweise) montieren,
Inkl. Transport, Montage Vorhalten, Demontage,
Einbauort: Tordurchgang,

Hinweis :
Beim Einbau ist darauf zu achten, dass eine
lichte Durchfahrtshöhe von 3,50 m bestehen bleibt!
Die lichte Breite muss mind. 3,00 m sein.
Menge: 15,000 m

**2.1.100 Gitterträger, Gebrauchsüberlassung**
Gebrauchsüberlassung der vorbeschr.
Gitterträger.für die Standzeit.
Menge: 360,000 mWo

**2.1.110 Dachdeckerfang für Gerüst**
Erweitern des vorhandenen Gerüstes
durch Dachdecker-Fangvorrichtung gem. Bau BG.
Nur im Gaubenbereich (3 Teile),
liefern, montieren, vorhalten, abbauen.
Menge: 33,000 m

**2.1.120 Dachdeckerfang, Gebrauchsüberlassung**
Gebrauchsüberlassung je 1m je 1 Woche für die Standzeit
zuvor genannter Dachdecker-Fangvorrichtung.
Menge: 792,000 mWo

**2.1.130 Auslegerschutzdach Breite 1,50m**
Auslegerschutzdach mit einer Ausladung
von mind. 1,50m,
Bordwandhöhe ca. 60 cm,
über dem öffentlichen Gehweg (vor Gebäude) liefern, vorhalten,
montieren und abbauen.

Schutzdach DIN 4420 an vorbeschriebenem Gerüst,
Belag aus Systembelägen mit abgedeckten Fugen,
inkl. Rieselschutz (Folie) und Anschluß an Fassade.
Inkl. Transport, Montage Vorhalten, Demontage,
Schutzdach beinhaltet die Sicherung
des Eingangsbereiches zu den Wohnungen und zur
Toreinfahrt ( b= 3,5m).
Dort ist die vollflächige Abdeckung bis an die Hauswand
heran ist zu achten.
Menge: 35,000 m

**2.1.140 Schutzdach, Gebrauchsüberlassung**
Gebrauchsüberlassung je m je 1 Woche für die Standzeit
zuvor genannten Schutzdachs.
Menge: 840,000 mWo

**2.1.150 Schutzdach Eingang Laden**
Schutzdach zur Sicherung
des Eingangsbereiches zu den Läden im Souterrain
liefern und montieren, auf ausreichend Kopfhöhe ist zu achten
incl. Baufolie als Rieselschutz und Bohlenlage.
Auf die vollflächige Abdeckung bis an die Hauswand
heran ist zu achten.

je  Ladeneingang (5 Stk.)
Eingangsbreite  : 1,0m
Ausladung  : nach Vorschrift, mind. 1,50m
Menge: 7,500 m

**2.1.160 Schutzdach, Eingang Gebrauchsüberlassung**
Gebrauchsüberlassung für die Standzeit des vorbeschr.
Schutzdaches, je Woche.
Menge: 180,000 mWo

**2.1.170 Zulage, zusätzliche Leiteraufgänge**
Zulage für zusätzlichen Leiteraufgang
bis zur 2. Gerüstlage in den Bereichen,
die durch Hauseingänge oder Durchfahrten nicht über
durchlaufenden Leitergang erreicht werden
Menge: 3,000 St

**2.1.180 Gebrauchsüberlassung Leiteraufgang**
Gebrauchsüberlassung zur Vorpos.
für die Standzeit.
Menge: 72,000 Wo

**2.1.190 Treppenturm, Außengerüst**
vor das Fassadengerüst vorgebauter Treppenturm, inkl.
Doppelhandlauf und Stirngeländer
Grundfläche : ca. 2,50 x 1,0 m
Höhe : ca. 16,0 m
Einbau: Straßenfassade
Aufstellen, Vorhalten und nach Beendigung der
Baumaßnahme/Vorgabe AG
wieder abbauen und abfahren
Menge: 1,000 St

**2.1.200 Treppenturm, Gebrauchsüberlassung**
Gebrauchsüberlassung für den Treppenturm;
für die Standzeit.
Menge: 24,000 Wo

**2.1.210 Absicherung eines Treppenturms**
*** Bedarfsposition ohne GB
Absicherung eines Treppenturms etc. gegen unbefugtes
Betreten.
4-seitige Absicherung aus Gitterelementen bis zu einer
Höhe von 2,00m.
An einer Stirnseite ist eine Gittertür eingebaut, die
mit einer Kette
und einem Vorhängeschloß zu sichern ist (Im
Lieferumfang
Gerüstbauer).
Inkl. Montage, Demontage, Abfuhr.
Nur Straßenseite.
Menge: 1,000 St

**2.1.220 Gebrauchsüberlassung Treppenabsicherung**
*** Bedarfsposition ohne GB
Treppenturmsicherung
wie Vorposition, jedoch Gebrauchsüberlassung
für die Standzzeit,
Menge: 24,000 Wo

**2.1.230 Lastenaufzug 300 kg**
motorbetriebener Senkrechtaufzug mit Transportkorb für
den Personentransport zugelassen inkl. einer Absperrung
mit Bauzaun
Belastung: min. 300 kg
Traufhöhe: ca. 16m
Einbau: Straßenseite, vor Haus 110/112
Aufstellen, Vorhalten und nach Beendigung der
Baumaßnahme/Vorgabe AG wieder abbauen und abfahren
Menge: 1,000 St

**2.1.240 Lastenaufzug, Gebrauchsüberlassung**
Gebrauchsüberlassung für motorbetriebenen
Senkrechtaufzug mit Transportkorb
wie Vorposition, für die
Standzeit,
Menge: 24,000 StWo

**2.1.250 Lastenaufzug 500 kg**
*** Bedarfsposition ohne GB
motorbetriebener Senkrechtaufzug mit Transportkorb, für
den Personentransport zugelassen inkl. einer Absperrung
mit Bauzaun
Belastung: min. 500 kg
Traufhöhe: ca. 16m
Einbau: Straßenseite, vor Haus 110/112
Aufstellen, Vorhalten und nach Beendigung der
Baumaßnahme/Vorgabe AG wieder abbauen und abfahren
Menge: 1,000 St

**2.1.260 Lastenaufzug, Gebrauchsüberlassung**
*** Bedarfsposition ohne GB
Gebrauchsüberlassung für motorbetriebenen
Senkrechtaufzug mit Transportkorb
wie Vorposition, für die
Standzeit,
Menge: 24,000 StWo

**2.1.270 Zulage: Transportöffnung in Seitenschutz**
Zulage: Transportöffnung in Seitenschutz
Zulage zu vorgenannten Positionen:
für das Liefen, Einbauen und vorhalten einer Transportöffnung gemäß
Richtlinien an allen Gerüstlagen,
Öffnung: Schiebeelement im Bereich Gerüstseitenschutz.
Pauschal
Menge: 1,000 St

**2.1.280 Transportöffnung, Gebrauchsüberlassung**
Gebrauchsüberlassung für Tranportöffnung mit Seitenschutz
wie Vorposition, für die Standzeit.
Menge: 24,000 Wo

**2.1.290 Abnetzung**
*** Bedarfsposition ohne GB
Netzbespannung der Gerüste
Liefern, anbringen, vorhalten, entfernen und entsorgen
eines
sturmsicher befestigten, geschlossenen Schutznetzes
ganzflächig auf dem Arbeitsgerüst
einschl. aller Nebenarbeiten, teilweise umrüsten, für
die Dauer der Gerüststellung
als Zulage.
Menge: 675,000 m2

**2.1.300 Gebrauchsüberlassung der Netzbespannung**
*** Bedarfsposition ohne GB
Gebrauchsüberlassung der Netzbespannung
für die Standzeit
Menge: 16200,000 m²Wo

**2.1.310 Gerüstplanen**
Gerüstplanen als Alternative zur Netzbespannung der
Vorposition,
Vollflächige Gerüstbekleidung gemäß DIN 4420-1 mit
armierter Baufolie, gitterverstärkt,
UV-stabilisiert, einschl. Gerüstbefestigung.
Flächengewicht  : 300 g/m²
Für Fassadensanierungsarbeiten, Strahlarbeiten
Menge: 675,000 m²

**2.1.320 Gebrauchsüberlassung der Gerüstplanen**
Gebrauchsüberlassung der Gerüstplanen
für die Standzeit.
Menge: 16200,000 m²Wo

**2.1.330 Gerüstbespannung oberseitiger Regen-, Staubschutz**
Montage einer provisorischen, horizontalen
Wetterschutzabdeckung des Gerüstkopfes.
Es wird eine transluzente Schutzplane auf einer
Unterkonstruktion aus Stahlrohr-Kupplungsgerüst
und Gerüstbohlen befestigt. Die Abdeckung kragt
etwa 1,00m über die Dachfläche ein.
Inkl. Transport, Montage Vorhalten, Demontage,
Menge: 35,000 m

**2.1.340 Wetterschutzabdeckung, Gebrauchsüberlassung**
Gebrauchsüberlassung der vorbeschr.
Wetterschutzabdeckung für die Standzeit.
Menge: 840,000 mWo

**2.1.350 Gerüstbeleuchtung**
*** Pauschalposition
*** Bedarfsposition ohne GB
Gerüstbeleuchtung für Fassadengerüste im öffentlichen
Bereich
zur Sicherung der Verkehrs und Fußgängerwegen,
auf- und abbauen, inkl. Vorhaltung.
Ausführung nach Wahl des Auftragnehmers.
Beleuchtungsstärke : mind. 10 lux
Menge: 1,000 psch

**2.1.360 Gerüstbeleuchtung, Gebrauchsüberlassung**
*** Bedarfsposition ohne GB
Gerüstbeleuchtung für Fassadengerüste;
Gebrauchsüberlassung für die Standzeit.
Menge: 24,000 Wo

**2.1.370 lagenweiser Rückbau**
*** Pauschalposition
Zulage für den lagenweisen
Rückbau des Gerüstes,
um den Einbau der neuen Balkone zu ermöglichen.
Ggf. kann das Gerüst nicht in einem Zug abgebaut werden,
sondern immer nur bis zum nächsten Lage, von der aus die neuen
Balkone montiert werden.

Folgende Schritte sind für Mehranfahrten etc.anzunehmen:

1. Abbau von Traufkante bis 3.OG
2. Abbau von 3.OG bis 2.OG
3. Abbau von 2.OG bis 1.OG
4. Abbau Rest

Leistung gilt auch für Rückbau Treppenturm und Aufzug
Menge: 1,000 psch

**2.1.380 Ankerlöcher verschließen**
*** Pauschalposition
Schließen von Ankerlöchern mit vorkomprimiertem,
rundem Dichtband und Abdeckkappe
Abdeckkappe schlagregendicht mit Dichtstoffmasse
einsetzen und farblich angleichen
Einbau: Fassade, Putz/Mauerwerk
Arbeiten erfolgen parallel zum Abbau des Gerüstes
Menge: 1,000 psch

### Bereich 3 Stundenlohnarbeiten

#### Abschnitt 3.1 Stundenlohnarbeiten

**3.1.10 Stundenlohnarbeiten Facharbeiter**
Für evtl. erforderliche Arbeiten, die nicht im
Leistungsverzeichnis erfasst sind und nur auf Anweisung
und gegen Nachweis zur Ausführung kommen, werden
berechnet für:
Facharbeiter Gerüstbau
Menge: 20,000 h

**3.1.20 Stundenlohnarbeiten Helfer**
Für evtl. erforderliche Arbeiten, die nicht im
Leistungsverzeichnis erfasst sind und nur auf Anweisung
und gegen Nachweis zur Ausführung kommen, werden
berechnet für:
Helfer Gerüstbau
Menge: 10,000 h
